# WENT Hamburger Landstraße 19 a-h, Wentorf
Leistungsbeschreibung (GAEB 90, DA81)
Währung: EUR

## Zusätzlicher Text
Technische Vertragsbedingungen für Abbrucharbeiten1. Globale Angaben zum
 Bauvorhaben Kontakte Bauherr, Planverfasser, etc. siehe Titelseite des
LeistungsverzeichnissesDie Ausführungszeichnungen sind beigefügt. Rückfr
agen und Anmerkungen sind frühzeitig vor Abgabe des Angebotes dem Planve
rfasser anzumelden.2. Angaben zur ÖrtlichkeitAnschrift der Baustelle sie
he Titelseite des Leistungsverzeichnisses3. Termine und FristenTermine u
nd Fristen siehe Titelseite des Leistungsverzeichnisses, sowie die in de
r öffentlichen Ausschreibung angegebenen Angaben.4. Mitgeltende Normen u
nd Regeln4.1. AllgemeinesEs gelten für alle Gewerke die zusätzlichen tec
hnischen Vertragsbedingung des Bauvorhabens! Die allgemein anerkannten R
egeln der Technik sind einzuhalten, darunter fallen insbesonde aber nich
t ausschließlich die einschlägigen technischen Regelwerke der Fachverbän
de, Innungen sowie die jeweiligen Herstellerangaben. Die im folgenden au
fgeführten Normen und Regelwerke sind nur beispielhaft aufgelistet und e
rheben keinen Anspruch an Vollständigkeit und Aktualität.
Es gelten jeweils die Normen und Regeln in der zum Vertragsschluss gülti
gen Fassung einschließlich der Änderungen, Berichtigungen und Beiblätter
.
Maßnahmen für die Lieferung, Ausführung und Abrechnung der Leistungen si
nd die allgemeinen Technischen Vorschriften für Bauleistungen (VOB/C), s
owie die Allgemeinen Vertragsbedingungen für die Ausführung von Bauleist
ungen (VOB/B), sowie die weiteren einschlägigen DIN-Vorschriften in der
 jeweils neuesten Fassung.
Die Gewährleistung wird auf 5 Jahre nach BGB vereinbart.
Die einschlägigen Unfallverhütungsvorschriften und die Vorschriften der
Berufsgenossenschaften sind zu beachten und einzuhalten.Soweit in der Le
istungsbeschreibung auf Technische Spezifikationen, z.B. nationale Norme
n, mit denen Europäische Normen umgesetzt werden, europäische technische
 Zulassungen, gemeinsame technische Spezifikationen, internationale Norm
en, Bezug genommen wird, werden auch ohne den ausdrücklichen Zusatz: "od
er gleichwertig", immer gleichwertige Technische Spezifikationen in Bezu
g genommen.

Eine Asbestbelastung ist nicht bekannt. Für den Fall, dass doch Asbest g
efunden wird, ist folgende Richtlinie einzuhalten: BGI 664Verfahren mit g
eringer Exposition gegenüber Asbest bei Abbruch-, Sanierungs- und Instan
dhaltungsarbeitenBGI 665Abbrucharbeiten5. Angaben zur BaustelleAllgemein
e Angaben zur Baustelle siehe zusätzliche technische Vertragsbedingungen
Die Arbeiten sind in folgenden Geschossen auszuführen: Vornehmlich Dachg
eschossGerüste werden bauseits gestellt als Malergerüst Lastklasse 3 (2k
N/m2) W09 - ca. 90 cm breite.Bei der vorhandenen Bebauung in der Umgebun
g des Baugrundstücks handelt es sich um Wohnbebauung.

6. Angaben zur Ausführung6.1. AllgemeinesGefahrbereiche bei Abbrucharbei
ten auf der Baustelle sind abzusperren und zu kennzeichnen. Entstehen da
durch Behinderungen für andere Unternehmer oder Dritte, sind der Zeitrau
m der Absperrung sowie alternative Maßnahmen mit der Bauleitung abzustim
men.Vor Ausführungsbeginn hat der Auftragnehmer mit dem Auftraggeber fes
tzulegen, wo das erforderliche Gerät, Schutt, Container und dergleichen
auf der Baustelle gelagert werden kann, um gegenseitige Störungen der am
 Bau beteiligten Handwerker während der Bauausführung zu vermeiden.Die n
ach ATV DIN 18299 Abschnitt 4.1.11 durch den Auftragnehmer zu beseitigen
den Verunreinigungen beziehen sich auch auf die Verunreinigung der öffen
tlichen Verkehrswege durch Fahrzeuge und Maschinen des Auftragnehmers od
er seiner Subunternehmer. Solche Verunreinigungen sind durch geeignete M
aßnahmen möglichst zu vermeiden. Trotzdem auftretende Verunreinigungen s
ind so rechtzeitig zu beseitigen, dass durch sie keine Gefährdung des öf
fentlichen Verkehrs entstehen kann.Die Abbrucharbeiten sind mit größter
Sorgfalt durchzuführen. Die Standsicherheit darf hierbei zu keiner Zeit
beeinträchtigt werden. Zeigen sich trotz sorgfältigem Abbruch Risse, Set
zungen etc., ist unverzüglich der Auftraggeber zu benachrichtigen. Für d
en weiteren Verlauf der Arbeiten sind mit dem Auftraggeber umgehend geso
ndert Vereinbarungen zu treffen.Erforderliche Schutzmaßnahmen für Altbau
substanz, Nachbargrundstücke, Umwelt und Verkehr sind vom Bieter in Abhä
ngigkeit von der von ihm vorgesehenen technologischen Lösung bei Angebot
sabgabe darzulegen, sofern sie nicht mit den angebotenen Preisen abgegol
ten sind.Gut erhaltene oder erhaltungswürdige Bauteile sind vor Beginn d
er Abbrucharbeiten mit dem Auftraggeber bei einer Baubegehung festzulege
n. Diese Bauteile sind sorgfältig vor Beschädigung zu schützen, im Falle
 einer im Zuge der Arbeiten notwendigen Entfernung sind solche Bauteile
vorsichtig zu demontieren, abzubrechen oder anderweitig zu entfernen. Di
ese Bauteile sind zu sichern und fachgerecht zur späteren Wiederverwendu
ng nach Angabe des Auftraggebers zwischenzulagern.Bei der Entfernung von
 Putzflächen oder Teilen von diesen sind die Putzanschlüsse zu den zu er
haltenden Bauteilen, Durchbrüchen und dergleichen durch sauberes Beschne
iden der Ränder herzustellen.Werden bei den Arbeiten kontaminierte oder
asbesthaltige Materialien angetroffen, so ist der Auftraggeber unverzügl
ich zu verständigen. Diese Verpflichtung gilt auch im Verdachtsfall.Baus
chutt ist über geschlossene Schuttrutschen abzuwerfen. Das direkte Abwer
fen ist nicht gestattet.Beim Abbruch von Mineralfaserdämmstoffen sind St
äube zu vermeiden. Das Kehren ist untersagt. Für eine ausreichende Bindu
ng durch Feuchtigkeit ist zu sorgen.Das Lagern von Druckgasflaschen in K
ellerräumen, Treppenhäusern, Durchgängen und Durchfahrten ist untersagt.
 Bei Arbeiten mit brennbaren Gasen muss ein Feuerlöscher, tragbar, nach
DIN EN 3 vorhanden seinVor Brennschneidearbeiten an Steig- und Fallleitu
ngen muss sich der Auftragnehmer wegen der Gefahr ablaufender Schweißper
len über Verlauf und Zustand der Leitungen informieren.Bei Brennschneide
arbeiten oder sonstigen funkenerzeugenden Arbeiten, z.B. auch Trennarbei
ten mit Trennscheiben, in der Nähe von Bauteilen der Baustoffklasse B2 b
zw. B3 nach DIN 4102 Teil 1 sind geeignete Brandschutzmaßnahmen vom Auft
ragnehmer zu treffen.Bei funkenerzeugenden Arbeiten, z.B. Trennarbeiten
mit Trennscheiben und Brennschneidearbeiten, in der Nähe zu erhaltener B
auteile sind Glasflächen, glasierte Keramikoberflächen und andere durch
den Funkenflug gefährdete Oberflächen abzudecken.Zur Abwicklung des Bauv
orhabens ist die Zusammenarbeit mit anderen Gewerken erforderlich. Desha
lb sind in Absprache mit der Bauleitung die technischen Bedingungen und
Zeitabläufe der betroffenen Roh- und Ausbaugewerke zu beachten.Fertigges
tellte Bereiche sind dem nachfolgenden Gewerk besenrein zur Verfügung zu
 stellen.Weil die Lage vorhandener Leitungen, Kabel, Dräne, Kanäle, Verm
arkungen, Hindernisse und sonstiger Hindernisse vor der Ausführung der A
rbeiten nicht angegebene werden kann, hat der Auftragnehmer das Vorhande
nsein und die Lage entsprechend Abschnitt 3 der ATV zu erkunden.
7. Angaben zur AbrechnungSiehe zusätzliche technische Vertragsbedingunge
n8. Sonstige AngabenSiehe zusätzliche technische VertragsbedingungenFolg
ende Ausführungszeichnungen sind der Leistungsbeschreibung im jeweils an
gegebenen Maßstab beigefügt: Die vom Auftragnehmer verwendeten Ausführung
sunterlagen müssen den Freigabevermerk des Auftraggebers oder des Archit
ekten tragen. Durch Übergabe neuer Unterlagen ungültig gewordene Unterla
gen sind vom Auftragnehmer entsprechend zu kennzeichnen und aufzubewahre
n. Nichtfreigegebene Unterlagen dürfen nicht verwendet werden.

## Abbrucharbeiten

### 1 Baustelleneinrichtung

**1.1 Baustelle einrichten**
Geräte, Werkzeuge und sonstige Betriebsmittel, die zur
vertragsgemäßen Erfüllung der Bauleistungen erforderlic
h sind, auf die Baustelle bringen, bereitstellen und so
weit der Geräteeinsatz nicht gesondert berechnet wird,
betriebsfertig aufstellen einschl. der dafür notwendige
n Arbeiten.Baubüros, Unterkünfte, Werkstätten, Lagersch
uppen und dergleichen, soweit erforderlich, an- und abt
ransportieren, aufbauen und einrichten.
Kosten für Vorhalten, Unterhalten und Betreiben der Ger
äte, Anlagen und Einrichtungen werden nicht mit dieser
Pauschale, sondern mit den Einheitspreisen der entsprec
henden Teilleistung vergütet.

Durch den Auftraggeber gestellt werden Baugerüste in de
r Fassade, Baustellen-WC und Baustrom.
Menge: 1,000 psch
Zuordnung: 391 DIN276_06

**1.2 Baustelle räumen**
Baustelle von allen Geräten, Anlagen, Einrichtungen und
 dergleichen räumen.Benutzte Flächen und Wege entsprech
end dem ursprünglichen Zustand ordnungsgemäß herrichten
. Verunreinigungen beseitigen.
Menge: 1,000 psch
Zuordnung: 391 DIN276_06

**1.3 Prov. Dachentwässerung am Gerüst entlang**
Liefern, herstellen und vorhalten einer provisorischen
Dachentwässerung in Form von flexiblen Kunststoffrohren
 in ausreichender Länge an jeder Regenablauföffnung.
Die provisorische Entwässerung soll den mangelfreien un
d problemlosen Einbau des WDVS gewähleisten.

Traufhöhe: ca. 6,5 m
Befestigung: Am Gerüst
Menge: 21,000 Stck
Zuordnung: 393 DIN276_06

### 2 Abbruch Dachstühle

**2.1 Abbruch Dachstuhl 10,5 / 10 m**
Abbruch und fachgerechte Entsorgung Dachstuhl ohne Gaub
e, Bj. ca. 1966 bis 1968 Sparrendach Haus A-C

Abbruch durch AN
- Dachstuhl, bestehend aus Konstruktion, Sparren, Holzs
tützen, Aussteifungen, PfettenFolgende Bauteile werden
über eine gesonderte Position abgerechnet:- Schornstein
e - Dacheindeckung - Dachentwässerung - Wärmedämmung un
d Innenbekleidung - Innenausbau - Dachflächenfenster Da
chneigung ca. 35 Grad
Brutto-Grundfläche DG ca. 10,50  x 10 m
Sparrenlänge 5,8 m

Firsthöhe ab OK DG ca. 3,25 m
Menge: 3,000 Stck
Zuordnung: 394 DIN276_06

**2.2 Abbruch Dachstuhl 12,3 / 10 m**
Abbruch wie vor, jedoch Haus D-H

Brutto-Grundfläche DG ca. 12,3  x 10 m
Menge: 5,000 Stck
Zuordnung: 394 DIN276_06

**2.3 Mauerwerk**
Abbruch und fachgerechte Entsorgung Mauerwerk aus Kalks
andstein, D = 24 cm Anzahl der Geschosse: 2
Höhe oberste Geschossdecke ca. 7,7 m
Menge: 38,400 m3
Zuordnung: 394 DIN276_06

### 3 Abbruch Dachdeckung

**3.1 Trittblech**
Trittbleche für Schornsteinfegerarbeiten Abbruch und fa
chgerechte Entsorgung
Menge: 30,000 m
Zuordnung: 394 DIN276_06

**3.2 Abbruch Dacheindeckung**
*** Bedarfsposition ohne GB
Abbruch und fachgerechte Entsorgung der Dacheindeckung

Inkl. Abfuhr und Entorgung
Demontage Dachstuhl mit Lattung, Konterlattung, Sparren
 und Pfetten erfolgt bauseits bzw. nach gesonderter Pos
ition

Art der Dacheindeckung : Tonpfannen
Anzahl der Geschosse :2
Gebäudehöhe im First: 10 m
Dachneigung: 35 °
Menge: 1174,750 m²
Zuordnung: 394 DIN276_06

**3.3 Temporärer Regenschutz aus Folie**
*** Bedarfsposition ohne GB
Liefern und Herstellen temporärer Regenschutz aus Folie
 mit Notentwässerung über Gerüst
Menge: 1174,750 m2
Zuordnung: 393 DIN276_06

**3.4 Dachrinne, vorgehängt, demontieren, ents.**
Dachrinne aus Zink, vorgehängt, einschl. der Rinnenhake
n, komplett demontieren
Inkl. Abfuhr und Entsorgung
Das Gerüst wird bauseits gestellt.
Menge: 185,000 m
Zuordnung: 394 DIN276_06

**3.5 Fallrohr demontieren, DN 100, entsorgen**
Fallrohr der Dachentwässerung aus Zink, einschl.der Mau
erhaken und der Rohrverbindungenzu den Dachrinnen, komp
lett demontierenund fachgerecht entsorgen. Das Gerüst w
ird bauseits gestellt.Nenngröße : bis DN 100
Menge: 93,500 m
Zuordnung: 394 DIN276_06

**3.6 Standrohr entfernen, entsorgen**
*** Bedarfsposition ohne GB
Standrohr der Dachentwässerung samt Anschlüssen an Fall
rohr 20 cm unter Terrain abschneiden und entfernenInkl.
 Abfuhr und Entsorgung.Nenngröße :  bis DN 100
Material : Gusseisen oder Ton.
Sicherung der Öffnung mit einem Stopfen gegen Verschmut
zung / Verstopfung des Rohres während der Bauzeit.
Menge: 17,000 St
Zuordnung: 394 DIN276_06

**3.7 Schneefanggitter entfernen, entsorgen**
Schneefanggitter

Abbruch und fachgerechte Entsorgung
Menge: 24,000 lfdm
Zuordnung: 394 DIN276_06

### 4 Abbruch Massivbauteile

**4.1 Abbruch Schornsteine**
Abbruch und fachgerechte Entsorgung von gemauerten Scho
rnsteinen im Dachgeschoss und über Dach Inkl. Abfuhr un
d Entsorgung

Anzahl der Geschosse: 2
Höhe oberste Geschossdecke ca. 7,7 m Höhe Schornsteine
ab oberster Geschossdecke ca. 4,0 m
Menge: 8,802 m³
Zuordnung: 394 DIN276_06

**4.2 Abbruch Mauerwerk**
Abbruch und fachgerechte Entsorgung Mauerwerk aus Kalks
andstein, D = 24 cm
Inkl. Abfuhr und EntsorgungAnzahl der Geschosse: 2
Höhe oberste Geschossdecke ca. 7,7 m
Menge: 37,536 m3
Zuordnung: 394 DIN276_06

**4.3 Abbruch Glasbausteine**
Abbruch und fachgerechte Entsorgung Mauerwerk aus Glasb
austeinen D = ca. 12 cm
Inkl. Abfuhr und EntsorgungAnzahl der Geschosse: 1
Höhe oberste Geschossdecke ca. 5 m
Menge: 4,800 m3
Zuordnung: 394 DIN276_06

**4.4 Betonaufkantung abstemmen 20 /20 cm**
Vorhandene Betonaufkantung bündig zur Rohdecke abstemme
n.
Die St.-Betonaufkantung diente als Auflager für das alt
e Sparrendach.

Etwa dreieckige Form, mit Abmessungen ca. 20 cm x 20 cm
.

Siehe Detail 5.1.9

Inkl. Abfuhr und Entsorgung
Menge: 31,150 lfdm
Zuordnung: 394 DIN276_06

**4.5 Abbruch Brandschutztüren**
*** Grundposition ZZ 001.0
Abbruch Stahltür in Blockzarge Stahl ca. 88,5 / 201 cm
in Mauerwerk
Inkl. Abfuhr und Entsorgung
Menge: 8,000 Stck
Zuordnung: 394 DIN276_06

**4.6 Ausbau Brandschutztüren, lagern**
*** Wahlposition ZZ 001.1
Vorsichtiges Ausbauen und einlagern im Keller

Stahltür in Blockzarge Stahl ca. 88,5 / 201 cm in Mauer
werk
Menge: 8,000 Stck
Zuordnung: 394 DIN276_06

**4.7 Abbruch Holztür, innen**
*** Bedarfsposition ohne GB
Abbruch Kellertür Holz - Türblatt Holz, Blockzarge Holz
 ca. 88,5 / 201 cm in Mauerwerk
Inkl. Abfuhr und Entsorgung
Menge: 8,000 Stck
Zuordnung: 394 DIN276_06

### 5 Abbruch Bäder

**5.1 Innentür mit PE-Folie abhängen**
Als Staubschutz während Bauarbeiten
Innentür ca. 1 x 2 m mit PE-Folie als Staubvorhang abhä
ngen
Menge: 16,000 Stck
Zuordnung: 393 DIN276_06

**5.2 Abdecken der Bodenfläche mit Schutzvlies**
Abdecken der Bodenfläche (Flur in der Wohnung) mit Schu
tzvliesals Schutz vor Verschmutzungen
Abdeckungen gegen Verrutschen sichernwährend der Bauarb
eiten
Menge: 124,000 m2
Zuordnung: 393 DIN276_06

**5.3 Abdecken des Bodens mit Hartfaserplatten**
*** Bedarfsposition ohne GB
Abdecken des Bodens mit Hartfaserplatten (Flur in der W
ohnung)während der Bauphase,nach Beendigung demontieren
 undentsorgen
Menge: 124,000 m²
Zuordnung: 393 DIN276_06

**5.4 Abstemmen von Wandfliesen**
Abstemmen von Wandfliesen und Mörtelbettinkl. Abfuhr un
d Entsorgung Bauschutt
Menge: 225,536 m²
Zuordnung: 394 DIN276_06

**5.5 Ausstemmen von Bodenfliesen**
Ausstemmen von Bodenfliesen inkl. Abfuhr und Entsorgung
 Bauschutt
Menge: 146,328 m2
Zuordnung: 394 DIN276_06

**5.6 Heizleitung von Verkleidung befreien**
Im Keller über Kopf montierte Heizlietung ca. 30-50 mm
Durchmesser von Verkleidung befreien.
Verkleidung besteht aus Pappe/Papierstreifen und ist au
ßenseitig vergipst, um das Rohr ohne weitere Befestigun
g gewickelt, so dass diese einfach abgerissen werden ka
nn.
Menge: 220,000 lfdm
Zuordnung: 494 DIN276_06

### 6 Stundenlohnarbeiten

**6.1 Stundenlohnarbeiten Meister**
Meisterstunden für unvorhersehbare Arbeiten auf Anordnu
ng der örtlichen Bauleitung.
Menge: 1,000 h

**6.2 Stundenlohnarbeiten Facharbeiter**
Facharbeiterstunden für unvorhersehbare Arbeiten auf An
ordnung der örtlichen Bauleitung
Menge: 1,000 h

**6.3 Stundenlohnarbeiten Hilfsarbeiter**
Hilfsarbeiterstunden für unvorhersehbare Arbeiten auf A
nordnung der örtlichenBauleitung
Menge: 5,000 h

USt %: 19,00
